# Turmstr. 50
Angebotsaufforderung (GAEB DA XML 3.2, DA83)
Projekt: 17731
Währung: EUR
Erstellt mit: GXML Toolbox V3.3 R20230829, iTWO_64 V24.0.454, 23.09.2026

## A) ALLGEMEINE VERTRAGSBEDINGUNGEN
A) ALLGEMEINE VERTRAGSBEDINGUNGEN
====================================
A1) ALLGEMEINES

Dem Leistungsverzeichnis liegen die "Zusätzlichen Vertragsbedingungen für die Ausführung von Bauleistungen (Z-VOB/B)" der Covivio Immobilien GmbH in der aktuellen Fassung zugrunde. Für sich auf dieses Leistungsverzeichnis beziehende Beauftragungen gelten die Vertragsbedingungen in jedem Einzelfall als vereinbart. Sofern zukünftig als Ersatz für die aktuell gültige mit dem Auftragnehmer neue Z-VOB/B vereinbart werden, gelten für nach Gültigkeitsbeginn die neuen Z-VOB/B beauftragte Leistungen ausschließlich die neuen Z-VOB/B. Für in diesem Leistungsverzeichnis ausgeführten Leistungen gelten, ergänzend zu den jeweiligen Leistungspositionen bei eventuellen Widersprüchen in nachstehender Reihenfolge, folgende Bedingungen:

1. Diese "Allgemeinen Vertragsbedingungen" (A)
2. Die sich anschließenden "Allgemeinen technischen Vertragsbedingungen" (B)
3. Die sich anschließenden "Zusätzlichen technischen Vertragsbedingungen" (C)
4. Die "Zusätzlichen Vertragsbedingungen für die Ausführung von Bauleistungen Z-VOB/B"
5. Die Baustellenordnung der Covivio Immobilien GmbH in der jeweils gültigen Fassung.

Mit Erhalt der Bestellung erklärt der Auftragnehmer, dass von ihm sämtliche gesetzlichen, behördlichen und berufgenossenschaftlichen Auflagen erfüllt werden, die zur Ausführung der Leistungen erforderlich sind. Es dürfen nur solche Materialien verwendet werden, über die der Auftragnehmer das uneingeschränkte Eigentumsrecht besitzt und die vollkommen frei von Rechten Dritter sind. Für die Ausführung der Arbeiten ist Fachpersonal in ausreichender Zahl einzusetzen. Hierbei ist darauf zu achten, dass für die Ausführung sämtlicher Arbeiten unsere Baustellenordnung in der jeweils gültigen Fassung zu beachten und dem ausführenden Fachpersonal in geeigneter Form zur Kenntnis zu bringen ist. Der Einsatz von Subunternehmern ist lediglich in schriftlicher Absprache mit dem Auftraggeber erlaubt.

A2) KUNDENDIENST

Die Arbeiten werden in bewohnten Häusern ausgeführt. Der Auftraggeber erwartet vom Auftragnehmer tatkräftige Unterstützung bei den Bemühungen, berechtigten Mieterwünschen zu entsprechen.

A3) PREISE

Soweit und sobald Überschreitungen absehbar sind, ist hierüber der Einkaufsabteilung des Auftraggebers ein schriftliches Angebot einzureichen und eine gesonderte Vereinbarung zu treffen. In die Einheitspreise sind sämtliche Lohn-, Material- und Nebenkosten sowie auch erforderliche Hygieneschutzartikel einzukalkulieren. Hierzu gehören unter anderem:

1. Koordination / Terminabsprache(n) mit dem(den) Mieter(n) / Kundenbetreuer(n) / Bauleiter(n)
2. Fahrt- und Transportkosten
3. Tarifliche Zulagen wie beispielsweise für Schmutz, Staub oder ekelerregende Arbeiten
4. Abdecken von Einrichtungsgegenständen zum Schutz vor Beschädigung und Verschmutzung
5. Besenreine Säuberung der Arbeitsbereiche, Beseitigung von Verunreinigungen des Treppenhauses oder der Hauszuwegungen, Ausbau und Abtransport sowie die ordnungsgemäße Entsorgung, einschließlich Kippgebühren sämtlichen Bauschutts und schadhafter Bauteile. Teile, für die sich der Auftraggeber eine generelle oder einzelfallbezogene Prüfung vorbehalten hat, sind bis zu diesem Zeitpunkt, längstens jedoch für die Dauer von zehn Wochen, vom Auftragnehmer vorzuhalten und dürfen erst danach entsorgt werden.

Erforderliche Zusatzleistungen, die in den nachfolgenden Leistungspositionen nicht enthalten sind, sind als Nachtrag dem zuständigen Bauleiter vor Ausführung zur Genehmigung aufzugeben. Die Preise für derartige Zusatzleistungen sind auf der Kalkulationsbasis des Leistungsverzeichnisses zu kalkulieren. Diese Positionen sind so ausreichend und umfassend zu beschreiben, dass sowohl eine sachliche, fachliche als auch kalkulatorische Nachprüfung durch den Auftraggeber gewährleistet ist.

A4) ABRECHNUNG

Maßgebend für die Abrechnung ist das nach Fertigstellung der Arbeiten durch den Auftragnehmer zu erstellende Positionsaufmaß mit der Bestätigung der Bauleitung, dass die Leistungen durchgeführt wurden.  Der Auftraggeber ist jederzeit berechtigt, ein gemeinsames Aufmaß zu verlangen.
A5) NACHHALTIGKEIT

Als eines der führenden Wohnungsunternehmen sehen wir uns mit unseren Partnern in der Verantwortung im Thema Nachhaltigkeit: Es ist unsere Pflicht, Wirtschaftlichkeit, Umweltverträglichkeit und Lebensqualität miteinander in Einklang zu bringen. Dazu gehört selbstverständlich auch, das Klima zu schützen, Ressourcen effizient zu nutzen und den Menschen ein angenehmes Lebensumfeld zu gestalten. Dazu möchten wir beitragen mit unserem Denken und Handeln, mit den verwendeten Produkten und Lösungen. Dabei geben wir innerhalb unseres Leistungsverzeichnisses dementsprechend umweltverträgliche Produkte als Standard vor und verweisen auf die sachgemäße Handhabung und Entsorgung im Rahmen der von uns beauftragten Arbeiten.

A6) SONSTIGES

Die in diesen Bedingungen festgelegten Pflichten hat der Auftragnehmer jedem Dritten aufzuerlegen, dessen er sich zur Erfüllung dieser Pflichten bedient.  Das Leistungsverzeichnis darf weder ganz noch teilweise oder in irgendeiner Form Dritten entgeltlich oder unentgeltlich zugänglich gemacht werden.

## B) ALLGEMEINE TECHNISCHE VERTRAGSBEDINGUNGEN
B) ALLGEMEINE TECHNISCHE VERTRAGSBEDINGUNGEN
===============================================
B1) ALLGEMEINES

Für Lieferung, Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise wie beispielsweise für den Umgang mit Asbest, PAK und dergleichen, sind auf Anforderung des Auftraggebers jederzeit und umgehend zu erbringen. Bei wesentlichen Änderungen wie Ausscheiden eines befähigten Mitarbeiters oder Auslaufen eines befristeten Nachweises (beispielsweise Schweißnachweis) ist der Auftragnehmer verpflichtet, dies unverzüglich beim Auftraggeber schriftlich anzuzeigen und gegebenenfalls angebotene Aufträge abzulehnen. Ebenso sind die jeweils gültigen Unfallverhütungsvorschriften zu beachten und stets einzuhalten.

B3) GEBÄUDESCHÄDEN

Falls dem Auftragnehmer bei der Durchführung der Arbeiten weitere Gebäudeschäden bekannt werden, auch gewerkeübergreifend, so hat er die zuständige Bauleitung des Auftraggebers hierüber umgehend zu unterrichten.

B4) LAGER- UND ABSTELLFLÄCHEN

Die Errichtung von Lager- und Abstellplätzen ist im Vorfeld mit der Bauleitung abzustimmen. Baustoffe und Bauteile dürfen nicht in Treppenhäusern oder anderer Verkehrsflächen gelagert werden. Bauschutt darf grundsätzlich nicht im Gebäude gelagert werden.

B5) BEDINGUNGEN FÜR DIE ENTSORGUNG VON ABFÄLLEN

Der Auftragnehmer ist verpflichtet, die beim Auftraggeber anfallenden Abfälle ordnungsgemäß und sofort zu entsorgen. Zu diesem Zweck hat er die einschlägigen Gesetze, Verordnungen und sonstigen öffentlich-rechtlichen Vorschriften wie beispielsweise das Kreislaufwirtschafts- und Abfallgesetz einzuhalten. Eine Zwischenlagerung von Abfällen ist nicht gestattet.

Sollten die für den Transport und die Entsorgung erforderlichen Genehmigungen erlöschen, ist dies dem Auftraggeber unverzüglich schriftlich mitzuteilen. Mit Übernahme der Abfälle durch den Auftragnehmer gehen Eigentum, Gefahr, Verkehrssicherungspflicht und öffentlich-rechtliche Verantwortung auf diesen über.

Der Auftraggeber behält sich vor zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen Normvorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand beispielsweise auch Verwendung in speziellen Klebern für Fliesen oder anderen Bodenbelägen oder in den zu verwendeten Bauteilen selbst.

Bei sämtlichen Arbeiten an Asbestprodukten, wie beispielsweise bohren, sägen, schneiden oder herausreißen, können Asbestfasern freigesetzt werden, die, bei ungesichertem Umgang, im schlimmsten Falle zu einer schweren Lungenerkrankung der tätigen Personen, also auch Ihren Mitarbeitern, führen können.

Aus diesem Grund hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C) ZUSÄTZLICHE TECHNISCHE VERTRAGSBEDINGUNGEN
C) ZUSÄTZLICHE TECHNISCHE VERTRAGSBEDINGUNGEN
================================================

Insbesondere wird auf die folgenden Regelwerke hinweisen:

- Betriebssicherheitsverordnung BetrSichV, mit den zugehörigen technischen Regeln "TRBS"
- Berufsgenossenschaftliche Information: BGI 663
- DIN EN1263-1 Schutznetze (Auffangnetze); Teil 1: Sicherheitstechnische Anforderungen, Prüfverfahren
- BGR 179 Einsatz von Schutznetzen
- DIN 18540 Abdichten von Außenfugen im Hochbau mit Fugendichtungsmassen
- DIN V 18550 Putz und Putzsysteme - Ausführung
- DIN 55699 Verarbeitung von Wärmedämm-Verbundsysteme
- DIN 4108 Beiblatt 2 Wärmeschutz und Energie-Einsparung in Gebäuden
- DIN 18345 Wärmedämm-Verbundsyssteme
- DIN 18352 Fliesen- und Plattenarbeiten (für keramische Beläge)
- DIN 18363 Maler- und Lackierarbeiten
- DIN 4102-1 Brandverhalten von Baustoffen und Bauteilen
- UVV Unfallverhütungsvorschriften
- Landesbauordnung Berlin

Die jeweiligen Hersteller-Verarbeitungsvorschriften sind bereits bei der Materialwahl zu beachten und stets einzuhalten. Gleiches gilt für Verlegerichtlinen.

Für Leistungen, die nach Fertigstellung nicht mehr sicht-, und prüfbar sind, ist von Auftragnehmerseite eine entsprechende Fotodokumentation, den Abrechnungsunterlagen beizufügen.

Die bautechtechnischen und bauaufischtlichen Nachweise, Übereinstimmungserklärungen sowie Fachunternehmerbescheinigungen sind dem AG spätestens mit der Schlussrechnung vorzulegen

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen
eines drohenden Verstoßes gegen § 44 BNatSG in dem entsprechenden Bereich vorübergehend bis zur abschließenden Klärung der weiteren Vorgehensweise auszusetzen.

Hinweise für die Kalkulation

Sofern in der Leistungsbeschreibung nicht separat beschrieben, sind in die Einheitspreise der aufgeführten Leistungen einzukalkulieren:

Reinigen der Baustelle und Zugangswege sowie des Außengeländes jeweils zum Wochenende und vor
Feiertagen sowie nach Beendigung der Vertragsarbeiten.

Notwendige Schutzmaßnahmen an Dächern, Rinnen, Fallrohren, Blechen, Fugenbändern, Fußböden, Geländern, Stahlzargen, Fenstern, Türen, Beschlägen und sonstigen Bauteilen vor Verunreinigungen und Beschädigungen durch die Putzarbeiten, einschl. der erforderlichen Stoffe oder Schutzanstriche für Verblendungen, Gesimse, Sohlbänke, eloxierte Teile u.ä. sowie die spätere Beseitigung.

Das Wiederherstellen infolge Beschädigungen an Grünanlagen (durch Anlieferung, Lagerflächen etc.).

Zuschnitte und Anpassarbeiten an den Dämmplatten (Ausschnitte, Aussparungen, Schrägen, etc.).

Das Herstellen von bis zu 0,50 m² grossen mobilen Musterflächen nach Vorauswahl vorliegender Farbvorschläge.

Sonstiges

Alle Leistungen umfassen auch die Lieferung der dazugehörigen Stoffe und Bauteile einschl. Abladen und Lagern auf der Baustelle, sofern in der Leistungsbeschreibung nichts anders beschrieben. Die Anlieferung sämtlicher zur Ausführung kommender Stoffe muss in der Originalverpakung erfolgen

Es sind die Verarbeitungsvorschriften der Baustoffhersteller zu beachten. Bei Systemaufbauten dürfen nur die Stoffe eines Herstellers verwendet werden

Wiederaufbereitete (Recycling-) Stoffe sind von der Verwendung ausdrücklich ausgeschlossen.

Flächen mit Abläufen, insbesondere Kellerausgangstreppen sind ständig von anfallendem Schutt vollständig freizuhalten, so das anfallendes Tagwasser sicher abfließen kann.

Ebenso sind die Regenstandrohre dauerhaft abzudecken, so das es zu keiner Verstopfung der Grundleitung
kommen kann.

## 02_232 WDVS Fassaden inkl. Gerüst
Datum: 23.09.2026

*Hinweis: Erläuterung zum Bauvorhaben*
ERLÄUTERUNG ZUM BAUVORHABEN

BAUVORHABEN:Turm Straße 50, 10551 Berlin

GEWERK:Fassadenarbeiten inkl. WDVS, Putz- und Malerarbeiten

Angaben zum Bauwerk:
Mehrfamilienhaus, Baujahr 1900

Ausführungsort:
Vorderhaus, Seitenflügel, Quergebäude
Alle Fassaden und Giebel

Ausführungszeitraum:
03.2027 - 10.2027

Sämtliche Vorbereitungsarbeiten wie Feinaufmaß, Werkplanung inkl. Freigaben, Bestellung und Lieferzeiten sind nach Rücksprache mit der Bauleitung im Vorfeld zu erfolgen.
Bauleiter: Herr Koniaev
E-Mail: alexei.koniaev@covivio.immo

Baumaßnahmen:
Energetische Sanierung der Fassaden und Giebel durch WDVS, sowie Erneuerung sämtlicher Fensteranlagen,, Dachsanierung der Flachdachflächen.

Hinweis Fassadendämmung:
Für alle hofseitigigen und straßenseitigen Fassaden, sowie für die Giebelseiten ist eine Fassadendämmung mit 160 mm WDVS und 20 bis 30mm Leibungsdämmung an den Fenstern vorgesehen.
Die Angaben sind bei der Werkplanung, sowie bei der Bauausführung zu berücksichtigen.

Hinweis Ortsbegehung:
Eine Ortsbegehung seitens AN ist zwingend vor Angebotsabgabe zu erfolgen und kann mit der Bauleitung abgestimmt werden. Die örtlichen Gegebenheiten sind bei der Kalkulation zu berücksichtigen.

*Hinweis: Luftbilder*
Luftbilder

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
### Bereich 01 Gerüstarbeiten

#### Abschnitt 01.01 Fassadengerüst

**01.01.0010 Passantenschutztunnel**
Menge: 16,000 lfm

**01.01.0020 Gebrauchsüberlassung Passantenschutztunnel**
Gebrauchsüberlassung für vorbeschriebenen Passantenschutztunnel nach Fertigstellung des Aufbaus und Freimeldung.
Menge: 512,000 mWo

**01.01.0030 Standgerüst als Arbeitsgerüst LK3 W09**
Arbeitsgerüst nach DIN EN 12811-1 als längenorientiertes Standgerüst
Lastklasse: 3 (2,0 kN/m2)
Breitenklasse: W09
(Belagbreite zwischen Ständern 0,90 m),
alle Gerüstlagen genutzt, für
Wärmedämmverbundsystem und Verglasungsarbeiten aufbauen und abbauen,

Der lichte Abstand der Gerüstbelagkante ohne Konsole zur
bestehenden Fassade muss ≥ 41 cm und ≤ 48 cm betragen.

Verankerung bzw. Herstellen der Standsicherheit wird in gesonderter Position beschrieben,

- Traufhöhe Hauptgebäude 19,5 m
- Traufhöhe Remise 8,1 m
- Traufhöhe Giebel Vorderhaus 19,5 m - 8,1 m = 11,4 m
.
Das An- und Abtransportieren aller erforderlichen
Gerüstbauelemente sowie Verbindungs- und
Befestigungsmaterialien ist Bestandteil dieser
Position und wird später nicht gesondert vergütet.
Der Bieter hat die örtlichen Zufahrts- und Zuwegungsmöglichkeiten zu beachten und Erschwernisse
im Vorfeld einzukalkulieren.

Es ist darauf zu achten, dass alle Außenwandflächen, Balkone,
Traufgesimse, etc. sicher bearbeitet werden können.

Das Gerüst ist mit vollem
Bohlenbelag, umlaufenden
Bordbrettern und doppeltem
Rücken- und Seitenschutz zu stellen.
Menge: 2800,000 m²

**01.01.0040 Gebrauchsüberlassung Standgerüst**
Gebrauchsüberlassung für vorbeschriebenes Standgerüst nach Fertigstellung des Aufbaus und Freimeldung.

- 32 Wochen x 2.800 m ² = 89.600 m² Wochen

Abrechnung pro Quadratmeter und Woche nach erfolgtem Aufbau und Freimeldung.
Menge: 89600,000 m²Wo

**01.01.0050 Belagverbreiterung wandseitig**
*** Bedarfsposition ohne GB
Belagverbreiterung wandseitig für vorbeschriebenes Arbeitsgerüst, auf allen Gerüstlagen,
mit Konsolen 0,5 m,
liefern, einbauen und wieder abbauen und abtransportieren.
Menge: 1,000 m²

**01.01.0060 Gebrauchsüberlassung Belagverbreiterung wandseitig**
*** Bedarfsposition ohne GB
Gebrauchsüberlassung für vorbeschriebene
Belagverbreiterung nach Fertigstellung des Aufbaus und Freimeldung.

Abrechnung pro Quadratmeter und Woche
nach erfolgtem Aufbau und Freimeldung.
Menge: 32,000 m²Wo

**01.01.0070 Zulage Sondergerüstanker für WDVS**
Besondere, konfektionierte, temporäre Verankerungselemente bzw. Sondergerüstanker zur Verankerung des Standgerüsts bei
Wärmedämmfassaden, liefern, einbauen und wieder
abbauen und abtransportieren

Verankerungsgrund:
einschaliges, Mauerwerk aus Vollziegeln,
Menge: 2550,000 m²

**01.01.0080 Gebrauchsüberlassung Sondergerüstanker**
Gebrauchsüberlassung vorbeschriebener Sondergerüstanker nach Fertigstellung des Aufbaus und Freimeldung.

Abrechnung pro Quadratmeter und Woche
nach erfolgtem Aufbau und Freimeldung.
Menge: 81600,000 m²Wo

**01.01.0090 Zulage Eingangsüberbauung**
Zulage für die Herstellung der notwendigen Eingangsüberbauungen.
Das lichte Öffnungsmaß der zu überbauenden Eingänge
beträgt ca. 1,00 m bis 2,50 m.
Für unmittelbar nebeneinander liegende Eingänge können mit einer Überbauungskonstruktion zwei oder mehr Eingänge zugänglich gemacht werden.

Überbauungskonstruktion liefern, fachgerecht
nach DIN 4420/DIN EN 12811-1 und DIN 18451 sowie den Vorschriften der Bauberufsgenossenschaft
herstellen, vorhalten und nach Abschluss
der Arbeiten wieder abbauen
und abtransportieren .

Der Bieter hat die optimalste sowie wirtschaftlichste Konstruktionsart der Überbauung eigenverantwortlich zu
wählen und fachgerecht herzustellen.

Sämtliche Lohn- und Materialkosten (Gerüstbauelemente, Konsolen, Gitterträger, Auflager, Befestigungen, Bohlenlagen,
Bohrungen, Verankerungen, Mauerwerksanker, etc.)
sind in diese Position einzukalkulieren und werden nicht gesondert vergütet.

Die Abrechnung erfolgt je Stück nutzbarem Eingang, unabhängig der Anzahl an Überbrückungskonstruktionen!
Menge: 6,000 St

**01.01.0100 Gebrauchsüberlassung Eingangsüberbauung**
Gebrauchsüberlassung vorbeschriebener Eingangsüberbauung nach Fertigstellung des Aufbaus und Freimeldung.

Abrechnung pro Stück und Woche nach
erfolgtem Aufbau und Freimeldung.
Menge: 192,000 StWo

**01.01.0110 Zulage Ausbau zum Dachfanggerüst**
Zulage für den Ausbau zum Dachfanggerüst nach
DIN 4420 Teil 1, Abs. 8.1.2.

Dachfanggerüst fachgerecht herstellen, wieder
abbauen und abtransportieren.

Das Gerüst ist entsprechend DIN, den BG Regeln Gerüstbau sowie den UVV "Bauarbeiten" (VBG 37)
auszuführen und zu sichern.

Die Abrechnung erfolgt über die Länge in der größten Abwicklung an den Gerüstaußenseiten.
Menge: 110,000 m

**01.01.0120 Gebrauchsüberlassung Dachfanggerüst**
Gebrauchsüberlassung für vorbeschriebenes Dachfanggerüst nach Fertigstellung des Aufbaus und Freimeldung.

Abrechnung pro Meter und Woche nach
erfolgtem Aufbau und Freimeldung.
Menge: 3520,000 mWo

**01.01.0130 Gerüsttreppenturm**
Gerüsttreppenturm nach DIN EN 12811-1, Breite 0,94 m, als Aufstieg zum Erreichen der hochgelegenen
Arbeitsplätze in ca. 16,00 bis 19,00 m Höhe,
zulässige Belastung 2,0 kN/m²,
Treppenklasse A nach EN 12811-1,
als vorgebaute oder in das Gerüst der Hauptposition integrierte, gleich- oder gegenläufige Aufstiegskonstruktion einschließlich
Außen- und Innengeländer mit entsprechenden Halterungen, liefern, aufbauen und wieder abbauen und abtransportieren.

Der untere Zugangsbereich ist allseitig
mit mindestens 2,50 m hohen Systemtafeln oder Grobspanplatten zu beplanken.
Es muss sichergestellt sein, dass für unbefugte Personen und/oder Kinder keine Möglichkeit zum Aufstieg besteht.

Die genaue Aufstellposition ist unmitelbar vor Aufbau final mit der Bauleitung abzustimmen.
Menge: 3,000 St

**01.01.0140 Gebrauchsüberlassung Gerüsttreppenturm**
Gebrauchsüberlassung für vorbeschriebenen
Gerüsttreppenturm nach Fertigstellung des Aufbaus und Freimeldung.

Abrechnung pro Stück und Woche nach
erfolgtem Aufbau und Freimeldung.
Menge: 96,000 StWo

**01.01.0150 Baustellenschutztür Treppenturmzugang**
Sicherung des Gerüsttreppenturmaufgangs mit Baustellenschutztür gemäß DIN 1627 inklusive aushebelsicherer Bänder, Drücker, Schloss und Zarge
liefern und in fertiger Arbeit im Gerüsttreppenturmaufgangsbereich, einschließlich Befestigungsmittel und sämtlicher zur
Montage benötigter Materialien fachgerecht und
kraftschlüssig einbauen und nach Fertigstellung wieder abbauen und abtransportieren.

Türblatt und Zarge aus verzinktem Stahlblech,
mit Spanndorn und Arretierungszapfen, Griffgarnitur,
Sicherheitsschloss mit Profilzylinder und
sieben Schlüsseln.

Die Schlüssel sind nach erfolgtem Einbau der Bauleitung zu übergeben.
Menge: 3,000 St

**01.01.0160 Gebrauchsüberlassung Baustellenschutztür**
Gebrauchsüberlassung vorbeschriebener Baustellenschutztür nach Fertigstellung des Aufbaus und Freimeldung.

Abrechnung pro Stück und Woche nach
erfolgtem Aufbau und Freimeldung.
Menge: 96,000 StWo

**01.01.0170 Aufhängung COVIVIO-Gerüstbanner 2x2m**
Lage- und windsogsichere Befestigung bauseits gelieferter Gerüstbanner an der Außenseite des Fassadengerüsts.

Die Banner sind speziell für die Gerüstmontage
konfektioniert und ringsum mit entsprechenden Befestigungsösen ausgestattet.

Aufzuhängen in Kombination sind insgesamt
vier Stück quadratische Banner mit
Einzelabmessungen 2000 x 2000 mm.

Beispiel-Gerüstbannerkombination:

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Menge: 1,000 St

**01.01.0180 Gerüstbekleidung mit Wetterschutzplane**
*** Bedarfsposition ohne GB
Vollflächige Gerüstbekleidung gemäß DIN 4420-1 als Sicht-, Witterungs- und Staubschutzplane aus
hochfestem Polypropylen (PP) nach DIN EN 1263-1,
ca. 150g/qm,
Farbe: beliebig
Baustoffklasse nach DIN 4102-1: B1
Schutzplane liefern, einbauen und wieder abbauen und abtransportieren.

Die Abrechnung erfolgt über die Gerüstaußenseiten und tatsächlich bekleideten Fläche.
Menge: 2550,000 m²

**01.01.0190 Gebrauchsüberlassung Wetterschutzplane**
*** Bedarfsposition ohne GB
Gebrauchsüberlassung vorbeschriebener Gerüstbekleidung nach Fertigstellung des Aufbaus und Freimeldung.

Abrechnung pro Quadratmeter und Woche nach
erfolgtem Aufbau und Freimeldung.
Menge: 81600,000 m²Wo

**01.01.0200 Gerüstbekleidung mit Staubschutznetz**
Lieferung und fachgerechte Montage von Gerüstnetzen
zum Abhängen der Gerüstflächen.
Gerüstnetze bestehend aus engmaschigen und
luftdurchlässigen Kunststoffnetzen.

Es ist zu gewährleisten, dass während der
Sanierungsarbeiten keinerlei Materialien herabstürzen und Passanten gefährden können.

Staubschutznetzte liefern, einbauen und wieder abbauen und abtransportieren.

Die Abrechnung erfolgt über die Gerüstaußenseiten und tatsächlich bekleideten Fläche.
Menge: 81600,000 m²

**01.01.0210 Gebrauchsüberlassung Staubschutznetz**
Gebrauchsüberlassung vorbeschriebener Gerüstbekleidung nach Fertigstellung des Aufbaus und Freimeldung.

Abrechnung pro Quadratmeter und Woche nach
erfolgtem Aufbau und Freimeldung.
Menge: 81600,000 m²Wo

**01.01.0220 Überbauung Remise, L = ca. 15 m**
Herstellen einer tragfähigen Überbauung der vorhandenen Remise zur Aufnahme und sicheren Gründung des Fassadengerüstes. Überbauung über eine Länge von ca. 14,00 m einschließlich erforderlicher Trag- und Überbrückungskonstruktionen, Auflager, Quer- und Längsträger, Aussteifungen, Verbindungsmittel sowie sämtlicher für die standsichere und gebrauchstaugliche Ausbildung erforderlicher Bauteile. Ausführung nach statischer Erfordernis und Gerüststatik unter Berücksichtigung der vorhandenen baulichen Gegebenheiten. Einschließlich Lieferung, Montage, Vorhaltung und Demontage.
Menge: 15,000 m

**01.01.0230 Vorhaltung Überbauung Remise**
Menge: 480,000 mWo

**01.01.0240 Auflager für Überbauung herstellen**
*** Pauschalposition
Herstellen der erforderlichen Auflager für die Überbrückung der Remise einschließlich erforderlicher lastverteilender Unterlagen, Auflagerkonstruktionen und Verbindungsmittel. Ausbildung entsprechend der Gerüststatik und den örtlichen Gegebenheiten. Lasten sicher in die tragfähige Bestandskonstruktion bzw. geeignete Aufstandspunkte einleiten. Einschließlich Montage und späterem Rückbau.
Menge: 1,000 psch

**01.01.0250 Lastverteilende Unterlagen / Auflagerplatten**
Liefern und verlegen von lastverteilenden Unterlagen, Auflagerplatten bzw. geeigneten Lastverteilungskonstruktionen unter den Auflagern und Stützkonstruktionen der Überbauung. Bemessung und Dimensionierung entsprechend statischer Erfordernis. Einschließlich Ausrichten, Unterfüttern und Sicherung gegen Verschieben.
Menge: 28,000 m²

**01.01.0260 Tragkonstruktion Überbauung Remise**
Liefern und montieren der für die Überbrückung der Remise erforderlichen Tragkonstruktion einschließlich Haupt- und Nebenträgern, Verbindungsmitteln, Aussteifungen und erforderlicher konstruktiver Ergänzungen. Dimensionierung und Ausbildung gemäß Gerüststatik bzw. statischem Nachweis. Die Konstruktion ist für die Aufnahme der vorgesehenen Gerüst- und Nutzlasten auszulegen. Einschließlich Vorhaltung und Demontage.
Menge: 154,000 m²

#### Abschnitt 01.02 Zusatzleistungen

**01.02.0010 Bauzaunelemente mit Plattenbeplankung**
*** Bedarfsposition mit GB
Bauzaunelemente zur Abgrenzung der Baustelleneinrichtungsfläche auf der Vorderhausstraßenseite
inklusive
Beplankung auf der Innenseite mit geeigneten Plattenwerkstoffen wie Phenolharztafeln,
wetterfester Grobspanplatten oder
geeigneter Systemtafeln einschließlich
Verbindungs- und
Befestigungsmittel.

Bauzaunelemente inklusive Beplankung
liefern und nach Angaben der
Bauleitung fachgerecht
standsicher aufstellen, wieder abbauen und
abtransportieren.

Aufstellung der Bauzaunelemente
teilweise auf befestigtem und
unbefestigtem sowie ebenen und unebenem Untergrund.

Bauzaun bestehend aus Einzelelementen mit
verzinktem Stahlrohrrahmen,
Vergitterung und Standfüßen.
Bauzaunoberkante mindestens  2,0 m über GOK.

Die Lieferung und Aufstellung der verkehrssicherungstechnischen Einrichtung
erfolgt bauseits.
Menge: 40,000 m

**01.02.0020 Gebrauchsüberlassung Bauzaunelemente**
*** Bedarfsposition mit GB
Gebrauchsüberlassung vorbeschriebener Bauzaunelemente und Beplankung nach Fertigstellung des Aufbaus und Freimeldung.

Abrechnung pro Meter und Woche nach
erfolgtem Aufbau und Freimeldung.
Menge: 1280,000 mWo

**01.02.0030 Baumschutz-Bohlenkonstruktion**
*** Bedarfsposition ohne GB
Liefern, Herstellen und wieder abbauen und abtransportieren einer Holzbohlenkonstruktion zum
Schutz des vorhandenen Baumbestands vor mechanischen Beschädigungen.

- Stammdurchmesser bis ca. 300 mm
- Baumschutzhöhe mindestens 3,0 m
Menge: 1,000 St

**01.02.0040 Gebrauchsüberlassung Baumschutz-Bohlenkonstruktion**
*** Bedarfsposition ohne GB
Gebrauchsüberlassung vorbeschriebener Baumschutz-Bohlenkonstruktion nach Fertigstellung des Aufbaus und Freimeldung.

Abrechnung pro Stück und Woche nach
erfolgtem Aufbau und Freimeldung.
Menge: 32,000 StWo

**01.02.0050 Gerüstlastenaufzug Tragkraft 300 kg**
Gerüstlastenaufzug zur Ausführung der Wärmedämm- und Verglasungsarbeiten
liefern, aufbauen, abbauen und abtransportieren.

Tragkraft mindestens 300 kg.

Gerüstlastenaufzug inklusive Lieferung und
Montage von fünf bis sechs Etagentoren.

Die Absperrung des Zugangsbereichs zum Aufzug auf Geländeniveau mittels Bauzaunelementen
ist in diese Position mit einzukalkulieren und wird nicht
gesondert vergütet.

Der Lastenaufzug darf nicht zur Personenbeförderung
genutzt werden!
Menge: 2,000 St

**01.02.0060 Gebrauchsüberlassung Gerüstlastenaufzug**
Gebrauchsüberlassung für vorbeschriebenen Gerüstlastenaufzug nach Fertigstellung des Aufbaus und Freimeldung.

Abrechnung pro Stück und Woche nach
erfolgtem Aufbau und
Freimeldung.
Menge: 64,000 StWo

**01.02.0070 Gerüsttransportbühne Tragkraft 500/850 kg**
*** Bedarfsposition ohne GB
Gerüstaufzug als Transportbühne mit Stahlmast, für max. fünf Personen und Lasten, verzinkt,
Förderhöhe ca. 15,0 m, inklusive Schleppkabel
und Bühne mit zwei Beladungs- und einer
Entladungsklappe,
einschließlich fünf Stück  Etagentoren,

- Tragfähigkeit max. 500kg für Personen,
- Tragfähigkeit max. 850kg für Lasten
- Hubgeschwindigkeit 12/24m/min
- max. Förderhöhe 100m
bestehend aus:

- Fußteil mit vier Einstellspindeln und Grundmast 2,3 m
- Schlitten mit Antrieb 3,0/6,1kW / 400V/50 Hz und
- geschwindigkeitsabhängiger Fangvorrichtung
- Sicherheitsstop mit akustischem Warnton
- Betriebs- und Notendschalter oben und unten
- Steuerung fest eingebaut, mit Schlüsselschalter
- Arbeitssteckdose 230 V (zugleich Montagesteuerung)
- Überlastabschaltung mit Anzeige
- Endschalteranfahrbügel (1 x Etage und 1 x Not-End)
- Handsteuerung 5 m, steckbar
- Fangprobensteuerung 10 m, steckbar
- Automatik Schmiereinrichtung

liefern, aufbauen, abbauen und abtransportieren.

Die Absperrung des Zugangsbereichs zum Aufzug auf Geländeniveau mittels
Bauzaunelementen ist in diese Position
mit einzukalkulieren und wird
nicht gesondert vergütet..
Menge: 1,000 St

**01.02.0080 Gebrauchsüberlassung Gerüsttransportbühne**
*** Bedarfsposition ohne GB
Gebrauchsüberlassung vorbeschriebener Gerüsttransportbühne nach Fertigstellung des Aufbaus und Freimeldung.

Abrechnung pro Stück und Woche nach
erfolgtem Aufbau und
Freimeldung.
Menge: 32,000 StWo

**01.02.0090 Bedienungseinweisung Gerüstlastenaufzüge**
Betriebs- und Bedienungseinweisung für die sach- und ordnungsgemäße Nutzung des vorbeschriebenen Lastenaufzugs pro Fremdfirma.

Einweisung inklusive sämtlicher anfallender
Lohn- sowie Fahrtkosten.

Die Abrechnung erfolgt über die
Stückzahl der eingewiesenen Firmen.
Menge: 1,000 St

**01.02.0100 Bedienungseinweisung Gerüsttransportbühne**
*** Bedarfsposition ohne GB
Betriebs- und Bedienungseinweisung wie in Vorposition beschrieben, jedoch für Gerüsttransportbühne
Menge: 1,000 St

**01.02.0110 Wartung und Instandhaltung Gerüstaufzüge**
Wartung und Instandhaltung vorbeschriebener Gerüstaufzüge in den gesetzlich vorgeschriebenen Intervallen, entsprechend Herstellerangaben, einschließlich
Bereitstellung aller erforderlichen
Schmier- und Betriebsstoffe für die Dauer
der Gesamtmietzeit.

Wartung mindestens einmal im Monat.
Menge: 24,000 St/M

**01.02.0120 Statische Berechnung für Sondergerüste**
*** Pauschalposition
Soweit erforderlich ist eine statische Berechnung für das Fassadengerüst anzufertigen und nach
Prüfung unaufgefordert der
Bauleitung vorzulegen.
Erstellung der statischen Berechnung für
Sondergerüste für den Fall der Erfordernis.

Die statische Berechnung ist einschließlich sämtlicher zugehöriger Pläne und
Unterlagen in den erforderlichen
Ausfertigungen einem zugelassenen
Prüfstatiker zwecks Vergleichsrechnung und
Prüfstatik zu übergeben.
Statische Berechnung einschließlich
Fertigungs- und Konstruktionszeichnungen für Sonderstahlbaukonsolen, Gitterträger, etc..
Überprüfung der Lasteinleitungsstellen und Mauerwerksfestigkeit, Bemessung
der notwendigen Befestigungen und
Befestigungsmittel durch den Statiker,
die Beschaffung der Baugenehmigung sowie die
Erstellung der Abnahmebescheinigungen
und aller anfallenden
Gebühren und Nebenkosten im
Hinblick auf die Gerüststatik.
Menge: 1,000 psch

#### Abschnitt 01.03 Stundenlohnarbeiten

*Hinweis*
Gerüstmonteurstunden auf Nachweis für notwendig werdende Gerüstumbauten, -aufstockungen oder -ergänzungen, Umsetzung der Lastenaufzüge oder für unvorhersehbare, das Gesamtwerk jedoch erforderliche Leistungen nach ausdrücklicher Anordnung durch die Bauleitung.

Über jegliche Stundenlohnarbeiten hat der Bieter einen Stundenrapport (inklusive Ort, Datum, ausgeführter Tätigkeit, Personenbezeichnung, etc.) zu führen und dem Bauherrn beziehungsweise der Bauüberwachung unaufgefordert zu übermitteln.

**01.03.0010 Facharbeiter**
*** Stundenlohnarbeiten
Gerüstmonteurstunden eines Facharbeiters, einschließlich aller
Zuschläge und Materialgestellung für die Dauer der
Gesamtstandzeit.
Menge: 20,000 Std

**01.03.0020 Helfer**
*** Stundenlohnarbeiten
Gerüstmonteurstunden eines Helfers, einschließlich aller
Zuschläge und Materialgestellung für die Dauer der
Gesamtstandzeit.
Menge: 20,000 Std

### Bereich 02 WDVS, Putz- und Malerarbeiten (keine richtigen Maße)

#### Abschnitt 02.01 Baustelleneinrichtung (fertig)

*Hinweis*
Beschriebene Einrichtungen sind für alle Projektbeteiligten Gewerke und Firmen zur Verfügung zu stellen. Die Baustelleneinrichtung beinhaltet die erforderlichen Förder- und Transportanlagen sowie Einrichtungen für Bauwasser und Baustrom. Zuleitungen zu den Verbraucherstellen sind selbständig herzustellen und vorzuhalten.

**02.01.0010 Mobiltoilette**
Liefern und Aufstellen einer mobilen Toilette als WC-Kabine gem. ASR A 4.1, einschließlich Abtransportieren nach Beendigung der Baumaßnahme.

Die Bautoilette ist den am Bau beteiligten Firmen zur Verfügung zu stellen. Aufstellungsort gemäß Abstimmung mit der Bauleitung.
Menge: 2,000 St

**02.01.0020 Gebrauchsüberlassung Mobiltoilette**
Gebrauchsüberlassung der beschriebenen Mobiltoilette nach erfolgter Lieferung und Aufstellung über die gesamte Dauer der Baumaßnahmen, einschließlich Vorhaltung sowie wöchentlicher Reinigung und Entsorgung mit An- und Abfuhr.
Menge: 64,000 StWo

**02.01.0030 Baustromanschluss und -verteilerschrank**
Baustromverteilerschrank nach DIN VDE 0100-704 mit 24 kVA Anschlussleistung, bestückt mit:
- 1 x NH00-SL-TS 63A m. Bügelkl. 10-50 mm²
- 1 x DS-Zählerpl. inkl. Zähler n. DIN 43870/2
- 1 x Hauptschalter 3-pol. 63A mit SE 3/35 A(E33)
- 1 x FI-Schutzsch. 4-pol. 40A/30mA
- 1 x CEE-Steckd. 5/32A 400V/6h direkt ab FI
- 2 x CEE-Steckd. 5/16A 400V/6h m. 1 LZSS 3/16A -C
- 3 x SchuKo-Steckd. 2/16A 230V m. 1 LZSS 1/16A-C

liefern, aufstellen, abbauen und abtransportieren, einschl. erforderlicher Anschluss- und Zuleitungsverlegungen, Sicherungen, erforderlich werdendem NH-Verteiler und Anschlussarbeiten.
Kosten für Antragsstellungen und Meldungen beim zuständigen EVU sind in diese Position miteinzukalkulieren.
Der Baustromanschluss ist zur Nutzung aller am Projekt beteiligten Gewerke bestimmt.
Menge: 2,000 St

**02.01.0040 Gebrauchsüberlassung Baustromanschluss und -verteilerschrank**
Gebrauchsüberlassung des zuvor beschriebenen Baustromverteilerschranks über die gesamte Dauer der Baumaßnahme, einschließlich Vorhaltung.
Menge: 64,000 StWo

**02.01.0050 Bauwasseranschluss und Entnahmestelle**
Herstellung, Vorhaltung, Wartung und Demontage
eines für die einzusetzenden Maschinen geeigneten Bauwasseranschlusses mit Wasserzähleinrichtung und Absperrvorrichtung im Keller, einschließlich Betrieb und Bedienung. Auch für Fremdfirmen nutzbar.
Das zur fachgerechten Herrichtung notwendige Beauftragen und Vergüten eines Sanitärfachbetriebs, ist in diese Position einzukalkulieren.

Der Zählerstand ist jeweils bei Aufstellung und Abholung in
Schriftfform dem AG mitzuteilen.
Menge: 2,000 St

#### Abschnitt 02.02 Schutzmaßnahmen (fertig)

**02.02.0010 Fensterstaubschutz mit Transparentfolie**
Anbringen und Vorhalten einer transparenten Folienabklebung auf Fenster-, Tür- und Wandöffnungsflächen, zum Schutz vor Staub- und Spritznebeleintrag, Verschmutzungen an Blend- und
Flügelrahmenoberflächen, Glasflächen, usw.

Beseitigung der Folie nach Beendigung der Baumaßnahmen.
Menge: 270,000 m²

**02.02.0020 Fensterstoßschutz mit Hartfaserplatten**
Temporäres Abdecken und Schützen der Fenster sowie anderer, druckempfindlicher Untergründe (bsp. im Bereich von zu erfolgenden Stemmarbeiten) mittels geeigneter Hartfaserplatten, einschließlich umseitiger Abklebung mit entsprechendem Klebeband sowie fachgerechter Entfernung und Entsorgung nach Beendigung der Arbeiten.
Menge: 270,000 m²

#### Abschnitt 02.03 Rückbau- und Schlosserarbeiten (fertig)

**02.03.0010 Rückbau und Entsorgung Befestigungsteile und Fremdkörper**
Rückbau von bestehenden kleineren Einbauteilen und Fremdkörpern an der Fassade. Bsp. Hausnummern, Lampenhalterungen, Schlüsseltresore, Kleinlüfter, sonstige Befestigungselemente, usw.
Einbauteile abnehmen, verladen, abtransportieren und
fachgerecht entsorgen.
Menge: 30,000 Stk

**02.03.0020 Rückbau und Entsorgung Fensterbankabdeckungen**
Rückbau von alten Fensterbankabdeckungen aus Zink- und Aluminiumblech, einschließlich Befestigungmittel und Unterkonstruktion.
Elemente abnehmen, verladen, abtransportieren und fachgerecht entsorgen.
Menge: 160,000 lfm

**02.03.0030 Rückbau, Zwischenlagern und Wiedereinsetzen Rundstahlfenstergitter**
*** Bedarfsposition mit GB
Rückbau, Aufarbeiten und Zwischenlagern von Rundstahlfenstergittern an den hofseitigen Fenstern der Gewerbeeinheiten im Erdgeschoss, einschließlich Wiedereinsetzen nach Beendigung der Fassadenarbeiten.
Menge: 40,000 m²

**02.03.0040 Rückbau und Entsorgung von Fallleitungen**
Menge: 65,000 lfm

**02.03.0050 Rückbau Lüftungsleitungen**
*** Bedarfsposition mit GB
Rückbau Lüftungsleitungen an der Hoffassade der Remise.
Abnehmen, fachgerecht lagern und nach den Fassadenarbeiten wieder montieren.
Menge: 30,000 lfm

#### Abschnitt 02.04 Untergrundvorbereitung

**02.04.0010 Untergrundprüfung und Entfernung loser Putzteile**
Vorhandenen Untergrund durch Hammerschlag auf Tragfähigkeit prüfen. Hohlstellen und nicht tragfähige, lose Teile bis auf den tragfähigen Untergrund mittels hierzu geeigneter Geräte entfernen. Schuttmassen aufnehmen, zu Boden transportieren, in Container oder Fahrzeug laden, abtransportieren, anschließend fachgerecht entsprechend den kommunalen Vorschriften und gesetzlichen Verordnungen entsorgen
Menge: 2450,000 m²

**02.04.0020 Wasserdruckstrahlreinigung**
*** Bedarfsposition ohne GB
Anhaftende Verunreinigungen sowie Ausblühungen, Algen,
Pilze oder Flechten durch Reinigung des Untergrunds mit Wasserdruckstrahl entfernen.

Auffangen des Waschwassers während der Fassadenreinigung
sowie Entsorgung gemäß den am Baustellenort geltenden behördlichen Bestimmungen. Nachweis über die ordnungsgemäße Entsorgung ist vorzulegen.

Wasserdruck sowie -temperatur sind entsprechend an den Untergrund anzupassen.
Nach Trocknung vorhandene Waschschleier
sind gründlich fachgerecht zu entfernen.
Menge: 10,000 m²

**02.04.0030 Algen- und Pilzpassivierung**
*** Bedarfsposition ohne GB
Nach Abtrocknung des Untergrunds Vorbehandlungsmittel gegen Befall durch Algen und Pilze mit der Bürste oder im Flutverfahren gleichmäßig fachgerecht nach Werksvorschrift aufbringen.

Einwirkzeit von mindestens 24 Stunden zur vollständigen Pilz-und Keimabtötung beachten. Bei sehr starkem Befall kann eine zweite Behandlung erforderlich werden. Nach der Algizidbehandlung die Fläche gut trocknen lassen.

Angeb. Fabr.: '....................................................'
Menge: 10,000 m²

**02.04.0040 Rissaufweitung und -verfüllung**
Risse in vorhandenen Bestandsputzflächen v-förmig aufweiten, säubern, lose und hohlliegende Ränder abstoßen, die Flächen scharf abfegen, Fugenflanken vornässen, vorspritzen
und mit artgleichem Kalkputzmörtel oberflächenbündig verfüllen. Rissverlauf mittels Kellenschnitt nachziehen.
Menge: 50,000 lfm

**02.04.0050 Putzfehlstellen ausbessern**
Vorhandene Putzfehlstellen mit artgleichem Kalkputz
oder Kalkzementputz aufputzen, sauber an die Bestandsoberfläche anarbeiten, ausgebesserte Bereiche fachgerecht fluatieren und mit Wasser nachwaschen.

Angeb. Fabr.: '....................................................'
Menge: 200,000 m²

**02.04.0060 Unterboden Sockelbereich freilegen**
Erdreich entlang der Außenwände für den Perimeterdämmungseinbau aufnehmen, seitlich lagern und nach Fertigstellung wieder fachgerecht lageweise verfüllen.

Erdaushub auf einer Breite von ca. 30. cm und bis zu einer Tiefe von ca. 40 cm. Das Aushubmaterial ist zwischenzulagern und nach Fertigstellung der Sockeldämmarbeiten nebst Sperranstrich wieder einzubauen und lagenweise zu verdichten.
Menge: 140,000 lfm

**02.04.0070 Sturz- und Laibungsaltputz abtragen**
Altputz im Fensterlaibungs und -sturzbereich mit geeignetem Gerät abtragen, anfallenden Schutt aufnehmen, in Fahrzeug oder Container laden, abtransportieren und fachgerecht entsorgen.

Laibungtiefe bis ca. 250 mm.
Menge: 1500,000 lfm

**02.04.0080 Altanstrichschichten mechanisch abtragen**
Alte, abgängige und nicht tragfähige Anstrichschichten maschinell mittels handgeführtem Kleingerät inklusive Staubabsaugung zur Reduzierung der Staubbelastung, vollständig bis auf den tragfähigen Untergrund entfernen.

Der anfallende Schutt ist aufzunehmen und gemäß gesetzlicher Bestimmungen fachgerecht, inklusive Transport- und Entsorgungskosten fachgerecht zu entsorgen.

Putzdicke ca 10-30 mm
Menge: 20,000 m²

**02.04.0090 Altputzflächen bis 30 mm fräsen**
Alte und nicht tragfähige Außenputzflächen maschinell mittels handgeführter Geräte mit Staubabsaugung am Gerät zur Reduzierung der Staubbelastung, vollständig bis zum tragfähigen Untergrund abfräsen.

Anfallendes Fräsgut aufnehmen, abtransportieren und gemäß gesetzlichen Bestimmungen, einschließlich Transport- und Entsorgungskosten fachgerecht zu entsorgen.

Abzutragende Putzschichtstärke bis ca. 30 mm
Menge: 20,000 m²

**02.04.0100 Vollziegelmauerwerksausbesserung Außenwände und Brüstungen**
Vollziegelaußenwand- oder -brüstungsmauerwerk nach erfolgtem Altputzabtrag auf lose oder fehlende Mauersteine prüfen und vorhandene Fehlstellen entsprechend nach Erfordernis artgleich ergänzen und mit Vollmauerziegeln
fachgerecht ausmauern.
Menge: 20,000 m²

**02.04.0110 Ausgleichsunterputz 10-30 mm**
*** Bedarfsposition ohne GB
Nach mechanischem Entfernen der nicht tragfähigen Altputzflächen, auf die vorbereitete Vollziegelmauerwerksoberfläche gemäß DIN 18202 einen mineralischen Kalkzementporengrundputz, Druckfestigkeitskategorie CS II nach EN 998-1, als Ausgleichsunterputz einschließlich systemeigenem Haftvorspritz, fachgerecht aufbringen und Unebenheiten ausgleichen. Oberfläche mit einem Besen aufrauen.
Putzdicke ca. 10-30 mm

Die tatsächlich eingebauten Putzschichtstärken sind bei der Wahl der Dübellängen zu berücksichtigen.

Angeb. Fabr.: '....................................................'
Menge: 160,000 m²

**02.04.0120 Festigungsgrundierung**
Untergrundvorbehandlung mit gebrauchsfertigem Grundier- und Festigungsmittel. Saugende, mehlende oder absandende Untergründe im trockenen Zustand mit mit der Bürste, Rolle oder im Flutverfahren nass in nass nach Werksvorschrift grundieren.
Angeb. Fabr.: '....................................................'
Menge: 3500,000 m²

#### Abschnitt 02.05 Einbauteile

**02.05.0010 Dart-Set-Punktbefestigungssystem**
Konstruktives Befestigungssystem als Fassadendübel mit zugehörigem Montage-Bit, liefern und oberflächenbündig einsetzen und einschrauben.

Zur einfachen nachträglichen Befestigung leichter bis mittelschwerer Bauteile wie Rohrschellen, Schildern, Briefkästen, Anschläge für Fensterläden, Lampen, Fallrohrschellen, Klappladenarretierungen, usw.
- Dübeldurchmesser 8 mm
- Bohrtiefe im Untergrund  ≥ 80 mm
- Für Dämmschichtdicke 160 mm

Montageposition nach Angabe der Bauleitung:

Angeb. Fabr.: '....................................................'
Menge: 100,000 Stk

**02.05.0020 Montagezylinder 125 mm**
Montagezylinder aus Polystyrol,

- Rohdichte ca. 170 kg/m3
- Durchmesser ca. 125 mm
- Nutzfläche ca. 105 mm
- Für Dämmschichtdicke 160 mm

liefern und mit mineralischem Klebemörtel oberflächenbündig einbauen, umseitige Dämmplatten anarbeiten und Position kenntlich machen.

Montageposition nach Angabe der Bauleitung.

Angeb. Fabr.: '....................................................'
Menge: 30,000 Stk

**02.05.0030 Rechteckmontageplatte 170 x 70 mm**
Montageplatte aus Polyurethanhartschaum,

- rechteckig
- fäulnisresistent
- Rohdichte ca. 200 kg/m3
- Größe ca. 238 x 138 mm
- Nutzfläche ca. 170 x 70 mm
- Für Dämmschichtdicke 160 mm

liefern und mit mineralischem Klebemörtel oberflächenbündig anbringen. Zusätzliche Befestigung nach Aushärtung des Klebers mitvier Schraubdübeln. Einschließlich Verschließen mit EPS-Stopfen, Anarbeiten der Dämmplatten und Kennzeichnung in der Fläche.

Montageposition nach Angabe der Bauleitung.

Angeb. Fabr.: '....................................................'
Menge: 20,000 Stk

**02.05.0040 Fledermauskasten**
*** Bedarfsposition mit GB
Einbaunistkasten liefern und mit systemeigenem Kleber im Zuge der Flächenplattenverklebung oberflächenbündig einbauen und mit gleichem Dämmstoff und systemeigenem
Klebemörtel hinterfüttern.

Alternativ die Fassadendämmplatte entsprechend nach Erfordernis aussparen.

Spalten zwischen Einbaukasten und Dämmplatten bis 5 mm
mit Füllschaum verfüllen, herausquellenden Füllschaum nach Aushärtung oberflächenbündig entfernen.
- Kastentyp für Fledermäuse
- Abmessung ca. 500 x 300 mm
- Tiefe ca. 120 mm
Menge: 6,000 Stk

**02.05.0050 Sperlingskasten**
*** Bedarfsposition mit GB
Einbaukasten wie in Vorposition beschrieben, jedoch
- Kastentyp für Sperlingsvögel
- Abmessung ca. 250 x 175 mm
- Tiefe ca. 120 mm
Menge: 6,000 Stk

**02.05.0060 Mauerseglerkasten**
*** Bedarfsposition mit GB
Einbaukasten wie in Vorposition beschrieben, jedoch
- Kastentyp für Mauersegler
- Abmessung ca. 175 x 400 mm
- Tiefe ca. 125 mm
Menge: 6,000 Stk

#### Abschnitt 02.06 Fensterbanksystem Außen

**02.06.0010 Aluminiumaußenfensterbank Ausladung 350-450 mm**
Liefern und Montieren von Außenfensterbänken aus Aluminium, geeignet für den Einsatz im Wärmedämmverbundsystem, gemäß Einbaurichtlinien des Herstellers,
bestehend aus

- Aluminiumaußenfensterbank, Ausladung ca. 350 - 450 mm, Oberfläche aus Aluminium, mit unterseitigem Antidröhnband, rückseitigem Abdichtprofil sowie Fensterbankschrauben einschließlich Abdeckkappen.
-
- Aluminiumendkappen mit integriertem Dichtschuh für beidseitigen Dehnungsausgleich (in separater Position beschrieben)
-
- Fensterbankhalter zur Verankerung im Mauerwerk (in  separater Position beschrieben)
- Farbe nach Wahl AG: z.B. Aluminium E6EV1 eloxiert, Aluminium weiß RAL 9016, Aluminium Anthrazit RAL 8077, Aluminium RAL 9006, Aluminium RAL nach Wahl

Bei Einzellängen über drei Meter sind systemeigene Stoßverbinder einzusetzen.

Angeb. Fabr.: '....................................................'
Menge: 265,000 lfm

**02.06.0020 10 mm Mehr- oder Minderausladung**
10mm Mehr- oder Minderlänge der Fensterbankausladung.
Menge: 265,000 lfm

**02.06.0030 Zulage Endkappen**
Zulage zu vorbeschriebener Aluminiumfensterbank für die Lieferung und Montage systemeigener Endkappen aus Aluminium mit integriertem Dichtschuh.

250 Fenster a zwei Stück Endkappen je Fensterbank.
Menge: 500,000 Stk

**02.06.0040 Zulage Außenfensterbankhalter**
Zulage zu vorbeschriebener Aluminiumfensterbank für die Lieferung und Montage systemeigener Fensterbankhalter in den Bereichen nach Erfordernis und örtlicher Feststellung. Haltekonsolen einschließlich Befestigungsmaterial zur unterseitigen Verankerung im Außenwandmauerwerk.

Die Abrechnung erfolgt nach Stückanzahl.
Menge: 500,000 Stk

#### Abschnitt 02.07 Wärmedämmung

*Hinweis*
Die für die luftdichten Anschlussausbildungen jeweils erforderlichen Dichtbandgrößen, sind eigenverantwortlich entsprechend der Einbausituation zu wählen und in die Einheitspreise einzukalkulieren.

**02.07.0010 Statische Berechnung nach DIN EN 1991-1-4**
*** Pauschalposition
Erstellung der objektspezifischen statischen Berechnung inkl. aller erforderlichen Nachweise und Windlastberechnung für das gewählte Wärmedämmverbundsystem unter Berücksichtigung des bestehenden Untergrunds sowie der statisch erforderlichen Verdübelung.

- nach DIN EN 1991-1-4 1055-4 mit
- Dübelbemessung und
- Befestigungsschema
Menge: 1,000 psch

**02.07.0020 Dübelauszugsversuche**
*** Pauschalposition
*** Bedarfsposition ohne GB
Zur Überprüfung der Tragfähigkeit sind mindestens fünf Ausziehversuche mit zentrischer Belastung durchzuführen.
Die Durchführung und Auswertung der Versuche hat durch eine amtliche Prüfstelle oder unter Aufsicht der Bauleitung zu erfolgen.

Der schriftliche Versuchsbericht ist mit folgenden Mindestangaben zu übergeben:

- Bauwerk und Bauherr
- Datum und Ort der Versuche
- Temperatur
- Firma (Dübelmontage)
- Prüfgerät
- Ergebnisse der Versuche
- Prüfung durchgeführt/beaufsichtigt von:
- Unterschrift
Menge: 1,000 psch

**02.07.0030 Unterer WDVS-Abschluss im Bereich Sockel**
Unteren Abschluss des WDVS im Bereich des Sockels herstellen.

Sockelprofil aus Aluminium liefern und fachgerecht montieren. Die Befestigung erfolgt systemgemäß mit bauaufsichtlich zugelassener Schraubdübelkombination, im Abstand von maximal ca. 30 cm.

Untergrundtoleranzen sind mit systemeigenen Unterlagsscheiben entsprechend auszugleichen.
Die Profilverbindung untereinander erfolgt mit systemzugehörigen Horizontalstoßverbindern.
Außenecken sind mit Gehrungsschnitt auszubilden.

Sockelabschlussprofil einschließlich Horizontalverbinder, Aufsteckprofil gemäß Armierungsputzstärke sowie luftdichtem Anschluss mit vorkomprimiertem Fugendichtband am Fußpunkt zwischen Profil und Untergrund liefern und inklusive
Verbindungs- und Befestigungsmittel Lot- und fluchtgetrecht einbauen.

Sockelprofilleiste Ausladung ca. 180 mm
Menge: 150,000 lfm

**02.07.0040 Perimeterdämmung XPS, WLG 035, d=160 mm (BEG), unterhalb GOK**
Perimeterdämmung im Sockelbereich unterhalb der Geländeoberkante (GOK) als Bestandteil des WDVS liefern und fachgerecht einbauen.

Ausführung mit druckfester, wasserunempfindlicher Dämmung aus extrudiertem Polystyrol (XPS), geeignet für den Einsatz im erdberührten Bereich.

Untergrundvorbereitung sowie Verlegung auf  Bauwerksabdichtung gemäß DIN 18533. Verklebung vollflächig oder punkt-/streifenförmig gemäß Herstellervorgaben bzw. systemkonform.

Anschluss an die oberhalb liegende Sockeldämmung wärmebrückenarm und fluchtgerecht herstellen.
Technische Eigenschaften:

- Dämmstoffdicke d = 160 mm
- Anwendungstyp: PB-w nach DIN 4108-10
- Wärmeleitfähigkeit: 0,035 W/m²K (WLG 035)
- Brandverhalten: schwer entflammbar, B1 nach DIN EN 13501-1 / DIN 4102
- Einbauort: Sockelbereich bis ca. 30 cm unter Geländeoberkante (GOK)

Einschließlich:

- aller erforderlichen Zuschnitte und Anpassungen,
- Ausbildung von Stoß- und Anschlussfugen
- Befestigungs- und Klebemittel gemäß System
- erforderliche Nebenleistungen

  Ausführung gemäß:

  DIN 18533 (Abdichtung erdberührter Bauteile)
  ATV DIN 18345 (WDVS)
  Herstellervorgaben Dämmstoffsystem
Menge: 17,000 m²

**02.07.0050 Perimeterdämmung XPS, WLG 035, d=140 mm**
*** Bedarfsposition ohne GB
wie Vorposition, jedoch mit
- Dämmstoffdicke d = 140 mm

Angeb. Fabr.: '....................................................'
Menge: 17,000 m²

**02.07.0060 Perimeterdämmung XPS, WLG 035, d=120 mm (GEG)**
*** Bedarfsposition ohne GB
wie Vorposition, jedoch mit
- Dämmstoffdicke d = 120 mm

Angeb. Fabr.: '....................................................'
Menge: 17,000 m²

**02.07.0070 Perimeterdämmung XPS, WLG 035, d=100 mm**
*** Bedarfsposition ohne GB
wie Vorposition, jedoch mit
- Dämmstoffdicke d = 100 mm

Angeb. Fabr.: '....................................................'
Menge: 17,000 m²

**02.07.0080 Perimeterdämmung XPS, WLG 035, d=80 mm**
*** Bedarfsposition ohne GB
wie Vorposition, jedoch mit
- Dämmstoffdicke d = 80 mm

Angeb. Fabr.: '....................................................'
Menge: 17,000 m²

**02.07.0090 Sockeldämmung EPS, WLG 035, d=160 mm (BEG), oberhalb GOK**
Wärmedämmung der Fassade im Sockelbereich mit expandierten Polystyrol-Hartschaumplatten (EPS) liefern und einbauen.

Dämmstoff nach DIN EN 13163, mit stumpfer Kantenausbildung und profilierter Oberfläche (z. B. Waffelstruktur) zur verbesserten Haftung.

Technische Eigenschaften:

- Dämmstoffdicke: d = 160 mm
- Anwendungstyp: PW nach DIN 4108‑10
- Wärmeleitfähigkeit: λ = 0,035 W/(m·K), WLG 035
- Brandverhalten: schwer entflammbar, B1 nach DIN EN 13501-1 / DIN 4102
- Einbauort: Sockelbereich bis ca. 50 cm über Geländeoberkante (GOK
Dämmplatten systemgerecht nach Herstellervorgaben im Punkt-Wulst-Verfahren mit mindestens 40 % Klebeflächenanteil auf tragfähigem Untergrund verkleben.
Platten dicht gestoßen, im Verband und hohlraumfrei von unten nach oben verlegen.

Einschließlich:

- aller erforderlichen Zuschnitte und Anpassungen
- Ausbildung von Ecken und Anschlüssen
- Befestigungs- und Klebemittel
- erforderliche Nebenleistungen

Angeb. Fabr.: '....................................................'
Menge: 25,000 m²

**02.07.0100 Sockeldämmung EPS, WLG 035, d=140 mm**
*** Bedarfsposition ohne GB
wie Vorposition, jedoch mit
- Dämmstoffdicke d = 140 mm

Angeb. Fabr.: '....................................................'
Menge: 25,000 m²

**02.07.0110 Sockeldämmung EPS, WLG 035, d=120 mm (GEG)**
*** Bedarfsposition ohne GB
wie Vorposition, jedoch mit
- Dämmstoffdicke d = 120 mm

Angeb. Fabr.: '....................................................'
Menge: 25,000 m²

**02.07.0120 Sockeldämmung EPS, WLG 035, d=100 mm**
*** Bedarfsposition ohne GB
wie Vorposition, jedoch mit
- Dämmstoffdicke d = 100 mm

Angeb. Fabr.: '....................................................'
Menge: 25,000 m²

**02.07.0130 Sockeldämmung EPS, WLG 035, d=80 mm**
*** Bedarfsposition ohne GB
wie Vorposition, jedoch mit
- Dämmstoffdicke d = 80 mm

Angeb. Fabr.: '....................................................'
Menge: 25,000 m²

**02.07.0140 Mechanische Befestigung Sockeldämmung**
*** Bedarfsposition ohne GB
Nach mindestens dreitägiger Standzeit die Haftung der Perimeterdämmplatten zum Untergrund prüfen, lose Platten entfernen und nochmals ankleben.

Vorstehende Kanten planeben schleifen und anfallenden Schleifstaub entfernen.

Perimeterdämmplatten im Sockelbereich
zusätzlich mechanisch befestigen.

Im Unterbodenbereich und bis einschließlich 15 cm oberhalb Geländeoberkante dürfen die Dämmplatten nicht gedübelt werden.

Angeb. Fabr.: '....................................................'
Menge: 42,000 m²

**02.07.0150 Abdichtungsanstrich**
*** Bedarfsposition ohne GB
Zweimaligen Feuchteschutzanstrich liefern und im Unterbodeneinbindungsbereich bis ca. 50 mm über Geländeoberkante fachgerecht aufbringen.
Menge: 42,000 m²

**02.07.0160 Übergangsspachtelung Sockel- und Fassadendämmung**
Anschluss im Übergang von Fassaden- zu Sockeldämmplatten fach- und systemgerecht gemäß Herstellerangaben ausführen. Mineralwolleplatten bündig und fugenfrei an die Sockeldämmplatten anschließen und armieren. Stoßstellen zusätzlich fachgerecht mit einem ca. 50 mm breiten Streifen aus systemzugehörigem Glasfasergewebe (Matte mit einer Maschenweite von ca. 6 × 6 mm) verstärken
Menge: 50,000 lfm

**02.07.0170 Fassadendämmung MW, WLG 035, d=160 mm (BEG)**
Wärmedämmung der Fassade mit druckfester, nichtbrennbarer Steinwolle-Putzträgerplatte mit beidseitiger werkseitiger Haftbeschichtung liefern und einbauen.

Dämmstoff nach DIN EN 13162, geeignet für Wärmedämm-Verbundsysteme.

Technische Eigenschaften:

- Dämmstoffdicke: d = 160 mm
- Anwendungstyp: WAP-zh nach DIN 4108‑10, geeignet für dübelbare WDVS-Systeme
- Wärmeleitfähigkeit: λ = 0,035 W/(m·K) WLG 035
- Brandverhalten: nicht brennbar, A1 nach DIN EN 13501-1 / DIN 4102
- Mindestabreißfestigkeit: ≥ 10 kN/m²
- Plattenformat gemäß Verlegeplan.

Liefern und systemgerecht gemäß Herstellervorschriften mit mineralischer, hydraulisch abbindender Klebe- und Armierungsmasse anbringen.
Verklebung im Punkt-Wulst-Verfahren mit mindestens 40 % Klebeflächenanteil. Dämmplatten dicht gestoßen, fugenfrei und im Verband von unten nach oben verlegen und vollflächig an den Untergrund andrücken.
Es ist darauf zu achten, dass keine Klebemasse in die Stoßfugen eingebracht wird.

Ausbildung der Fugen:
- Fugen ≤ 5 mm: mit systemzugehörigem Füllschaum schließen
- Fugen > 5 mm: mit passgenauen Mineralwollstreifen vollfugig ausfüllen

  Einschließlich aller erforderlichen Zuschnitte, Anpassungen, Befestigungs- und Klebemittel sowie Nebenleistungen.

Angeb. Fabr.: '....................................................'
Menge: 2550,000 m²

**02.07.0180 Fassadendämmung MW, WLG 035, d=140 mm**
*** Bedarfsposition ohne GB
in Vorposition beschriebene Wärmedämmplatte, jedoch mit
- Dämmstoffdicke d = 140 mm

Angeb. Fabr.: '....................................................'
Menge: 2550,000 m²

**02.07.0190 Fassadendämmung MW, WLG 035, d=120 mm (GEG)**
*** Bedarfsposition ohne GB
in Vorposition beschriebene Wärmedämmplatte, jedoch mit
- Dämmstoffdicke d = 120 mm

Angeb. Fabr.: '....................................................'
Menge: 2550,000 m²

**02.07.0200 Fassadendämmung MW, WLG 035, d=100 mm**
*** Bedarfsposition ohne GB
in Vorposition beschriebene Wärmedämmplatte, jedoch mit
- Dämmstoffdicke d = 100 mm

Angeb. Fabr.: '....................................................'
Menge: 2550,000 m²

**02.07.0210 Fassadendämmung MW, WLG 035, d=80 mm**
*** Bedarfsposition ohne GB
in Vorposition beschriebene Wärmedämmplatte, jedoch mit
- Dämmstoffdicke d = 80 mm

Angeb. Fabr.: '....................................................'
Menge: 2550,000 m²

**02.07.0220 Mechanische Befestigung Fassadendämmung**
Nach mindestens dreitägiger Standzeit die Haftung der Mineralwolleplatten zum Untergrund prüfen, lose Platten entfernen und nochmals ankleben.

Statisch relevante, mechanische Befestigung vorbeschriebener Fassadendämmplatten nach vorgegebenem Dübelschema gemäß Windlast- und Dübelmengenberechnung.

Lage- und windsogsichere Verdübelung in allen Bereichen der Fassade mit bauaufsichtlich zugelassener Schraubdübel-Thermozylinderkombination und Mineralwolle-Rondelle. Vertiefter Dübeltellersitz in der Dämmplatte.

- Dübellänge ca. 200  mm
- Dübelanzahl ca. 6 Stück/m²
- Dübelschaftdurchmesser 8 mm
- Verankerungstiefe ≥ 25 mm
- Bohrlochtiefe ca. 50 mm
- Verankerungsuntergrund Vollziegelmauerwerk

Der Thermozylinder ist mit systemeigenem Mineralwollestopfen flächenbündig zu verschließen.

Angeb. Fabr.: '....................................................'
Menge: 2550,000 m²

**02.07.0230 Z-Anschlussblech im Bereich Traufe**
Liefern und montieren eines Z-förmigen Anschlussblechs aus Titanzink im Bereich der Traufe als oberer Abschluss der Fassadendämmung.

Das Anschlussblech ist gegenüber dem Bestand nach außen zu verlängern bzw. zu verbreitern, sodass die angrenzende Wärmedämmung vollständig überdeckt und gegen Niederschlagswasser geschützt wird.

Ausbildung mit ausreichender Aufkantung zur Wandseite sowie mit Tropfkante zur sicheren Wasserabführung.
Fachgerechte Einbindung in die bestehende Dachdeckung. Einbauhöhe und Überstand passend zum WDVS so herstellen, dass ein bündiger, luftdichter Anschluss möglich ist. Anschlüsse dauerhaft schlagregensicher ausführen. Einschließlich aller Nebenleistungen, insbesondere:

- Befestigungsmittel
- Zuschnitte und Kantprofile
- Stoßausbildungen
- Einbindung in Dachdeckung

  Ausführung gemäß:
  ATV DIN 18338, Fachregeln des Deutschen Dachdeckerhandwerks (ZVDH), sowie gemäß einschlägigen Klempnerfachregeln / ATV DIN 18339.
Menge: 175,000 lfm

**02.07.0240 Oberer WDVS-Abschluss im Bereich Traufe**
Oberen Abschluss des WDVS im Bereich der Traufe herstellen.

Liefern und Einbauen eines systemzugehörigen Abschlussprofils als oberen Abschluss der Fassadendämmung, geeignet für die vorhandene Dämmstoffdicke.

Mit vorkomprimiertem Dichtband an der Profiloberkante zur Herstellung eines luftdichten Anschlusses an das nach Außen erweiterte Z-Anschlussblech im Dachrandbereich.
Dämmstoffflächen dicht an das Anschlussprofil heranführen und gegen das Anschlussblech stoßen. Anschluss dauerhaft luftdicht und schlagregensicher ausbilden.Ausführung im Bereich angrenzender Steil- und Schrägdachflächen mit Dachneigungen von ca. 48° und 10°.Einschließlich aller erforderlichen Nebenleistungen, insbesondere:

- Zuschnitte und Anpassungen
- Eck-, Anschluss- und Übergangsausbildungen
- Ausbildung bei Neigungswechseln
- Befestigungsmittel

  Ausführung gemäß:
  ATV DIN 18345, DIN 55699 sowie Herstellervorschriften des WDVS-Systems.
Menge: 175,000 lfm

**02.07.0250 Zulage Schnitte**
Zulage zu vorbeschriebener Fassadendämmung für das fachgerechte Zuschneiden und Anarbeiten im Bereich von angrenzenden Bauteilen, Systemrändern und Öffnungen.
Menge: 100,000 m²

**02.07.0260 Zulage Deckenflächen**
*** Bedarfsposition ohne GB
Zulage zu vorbeschriebenen Fassadendämmplatten für die Montage und mechanische Befestigung auf den Unterseiten der Erker und Balkone, nach Erfordernis.
Menge: 1,000 m²

**02.07.0270 Laibungsdämmung MW, WLG 035, d=20 mm**
Vorkonfektionierte Dämmplatten für die rationelle Ausbildung der Laibungen und Stürze mit einseitig fertig applizierter Armierungschicht und integriertem Gewebeeckwinkel zum Anschluss an die Fassadendämmung.

Sturzdämmplatten zusätzlich ausgestattet mit integriertem Tropfkantenprofil liefern und fachgerecht auf vorbereiteten Untergrund systemgemäß nach Hersteller-Verarbeitungsvorschrift mit mineralischem Klebemörtel anbringen.
Verschnitt, Zuschnitt- und Anpassarbeiten sind miteinzukalkulieren.

Laibungstiefe bis ca. 250 mm

Angeb. Fabr.: '....................................................'
Menge: 750,000 m

**02.07.0280 10 mm Mehr- oder Minderstärke Laibungsdämmung MW 035**
*** Bedarfsposition ohne GB
Mehr- oder Minderkosten pro 10 mm Dickenänderung der vorbeschriebenen Wärmedämmplatten.
Menge: 1,000 m

**02.07.0290 Außenfensterbank-Unterbau, Dämmkeil MW**
Liefern und Einbauen einer Außenfensterbank-Unterkonstruktion mit vorkonfektionierter Dämmkeilplatte aus hochverdichteter Mineralwolle.

Dämmkeil mit ca. 5° geneigter Oberseite, werkseitig wasserabweisend kaschiert, mit integrierter Gewebeanschlussfahne und Tropfkantenprofil zur sicheren Wasserableitung.

Dämmkeil fachgerecht auf dem Untergrund gemäß Herstellervorgaben verkleben. Nach Fertigstellung der Armierung ist der Anschluss im Bereich Fensterbank und Laibung umlaufend dauerhaft wasserdicht mit einem PU-Hybrid Dichtstoff auszuführen. Die Verwendung von Silikon- oder Acryldichtstoffen ist unzulässig.

Ausführung für Laibungstiefen einschließlich Wärmedämmung bis ca. 400 mm.

Einschließlich aller erforderlichen Nebenleistungen und Befestigungsmittel.
Menge: 160,000 lfm

**02.07.0300 Außenfensterbank-Unterbau, Dämmkeil XPS**
*** Bedarfsposition ohne GB
wie in Vorposition beschriebene Fensterbankunterkonstruktion, jedoch Keilplatte aus extrudiertem Polystyrol (XPS).
Menge: 160,000 lfm

**02.07.0310 Luftdichter Anschluss an angrenzende Bauteile**
Ausbildung von luftdichten Anschlüssen des WDVS an angrenzenden und einbindenden Bauteilbereichen wie Steildachtraufen, Balkonbrüstungen, Fenster- und Türrahmen, Balkonuntersichten, Fensterblechen und Endkappen, Durchstoßpunkten an Halterungen und Geländern usw. mit UV-beständigem, vorkomprimiertem und seitenflächenimprägniertem Multifunktionsfugendichtband der Klasse BG1, in entsprechend erforderlicher Dimensionierung.

Angeb. Fabr.: '....................................................'
Menge: 1200,000 lfm

#### Abschnitt 02.08 Unterputz / Armierung

**02.08.0010 Unterputz mit Glasfaserarmierung**
Ganzflächige Armierungsschicht bestehend aus mineralischem, hydroaktivem Putzmörtel nach DIN EN 998-1 und systemzugehöriger Glasfasergittermatte 6 x 6 cm liefern und fachgerecht nach Werksvorschrift aufbringen.

Das Gewebe muss im oberen Drittel eingebettet werden und an den Stößen ca. 10 cm überlappen.

Kapillare Wasseraufnahme C ≤ 0,20 kg/m²√min (W2 DIN998-1)
Schichtdicke ca. 7 -10 mm

Angeb. Fabr.: '....................................................'
Menge: 2550,000 m²

**02.08.0020 Zulage Unterputz Laibungen und Stürze**
Zulage für den Armierungsputz wie in Vorposition beschrieben, jedoch Ausführung im Bereich der Laibungs- und Sturzflächen.

Laibungstiefe ca. 250 mm.
Menge: 750,000 lfm

**02.08.0030 Zulage Egalisationsspachtelgang Laibungen**
*** Bedarfsposition mit GB
Zulage für zusätzlichen Spachtelgang, ohne Gewebeeinlage, auf Armierungsputzlage als Egalisationsspachtelung bei Oberputzkorngrößen < 2 mm und erhöhten Anforderungen nach DIN 18202.
Laibungstiefe ca. 250 mm
Menge: 750,000 lfm

**02.08.0040 Zulage verstärkte Armierung Sockelbereich**
Zulage zu vorbeschriebener Systemarmierung für den Sockelbereich. Liefern und Aufbringen einer
zusätzlichen vollflächigen Armierung im
Bereich bis ca. 2,0 m über Geländeoberkante.

Vor der normalen Systemarmierung, die Armierungsmasse auf die Dämmplatten volldeckend auftragen, systemeigenes Panzergewebe eindrücken, fachgerecht planspachteln. Soßbereiche nicht überlappen.
Menge: 100,000 m²

**02.08.0050 Zulage Deckenflächen**
*** Bedarfsposition ohne GB
Zulage zu vorbeschriebener Flächenarmierung für die Ausführung im Bereich der Deckenflächen Loggien sowie Balkonunterseiten.
Menge: 1,000 m²

**02.08.0060 Diagonalarmierung obere Öffnungsecken**
Diagonalarmierung aus Glasgewebe-Formteilen an den oberen
Gebäudeöffnungsecken vollflächig in die Armierungsschicht einbetten und einbinden.

ca 131 Fenster a 2 = 262 Stck
5 Türen a 2 = 10 Stck
Gesamt: ca. 272 obere Öffnungsecken
Menge: 272,000 Stk

**02.08.0070 Diagonalarmierung untere Öffnungsecken**
*** Bedarfsposition mit GB
Diagonalarmierung aus Glasgewebe-Formteilen an den unteren
Gebäudeöffnungsecken vollflächig in die Armierungsschicht einbetten und einbinden. Einbau nach Erfordernis.
Menge: 272,000 Stk

**02.08.0080 Anschlussfugenprofil (3D-Anputzleiste)**
Anschlussfugenausbildung an angrenzende Bauteile mit zweiteiliger 3D-Anputzleiste, bestehend aus Kunststoffschiene, selbstklebendem Fugendichtband, integriertem Gewebestreifen
und abtrennbarer Lasche mit Selbstklebestreifen zur dreidimensionalen Bewegungsaufnahme.

Anschlussprofil liefern und fachgerecht im Bauteilanschlussbereich einbauen.

3-seitig an Fenstern: ca. 750 m
3-seitig an Hauseingangstüren: ca. 30 m
Gesamt: ca. 800 lfm
Menge: 800,000 lfm

**02.08.0090 Kunststoffwinkel-Fensteranschlussadapterprofil**
*** Bedarfsposition ohne GB
Lieferung und mechanische Befestigung von Winkelprofilen aus schlagzähem Kunststoff im Laibungs-, Sturz- und Bankbereich der Außenelemente, einschließlich Zuschnitt- und Anpassarbeiten sowie Verbindungs- und Befestigungsmittel.

- Winkelprofil aus schlagzähem PVC
- für den Einsatz im Außenbereich
- Materialstärke mindestens 3 mm
- Schenkellängen ca. 35 x 50 mm
- Oberfläche reinweiß RAL 9010

Die Befestigung erfolgt mechanisch mittels Schraubdübelkombination im  Außenwandlaibungsmauerwerk, ca. vier Befestigungspunkte je Meter.
Menge: 800,000 lfm

**02.08.0100 Kantenschutzprofil**
Gewebeeckschutzprofil als Kantenschutz an allen Gebäudeecken, Laibungen, Stürzen, Vor- und
Rücksprüngen der Fassade, usw., lot- und fluchtgerecht, fachgerecht überlappend in die Armierungsputzschicht einbetten.
Menge: 1150,000 lfm

**02.08.0110 Sturzeckwinkelprofil**
*** Bedarfsposition ohne GB
Sturzeckwinkel liefern und in den systemzugehörigen Armierungsmörtel im Sturzeckbereich oberhalb von Maueröffnungen fachgerecht einbetten
Menge: 770,000 Stk

**02.08.0120 Tropfkantenprofil über Öffnungen**
Liefern und Einbauen von Tropfkantenprofilen zur Ausbildung
von waagerechten Putzabschlüssen mit integrierter Tropfkante
über Fenster- und Türöffnungen.

Profil aus schlagzähem Kunststoff (PVC) mit integrierter
Glasfaser-Gewebefahne, geeignet für das jeweilige
Wärmedämmverbundsystem bzw. Putzsystem.

Gewebefahne beidseitig mindestens 4 x 4 cm.

Einbau flucht- und lotgerecht im Sturzbereich, vollständig
in den systemzugehörigen Armierungsmörtel eingebettet,
einschließlich Ausbildung einer funktionsgerechten Tropfkante
zur sicheren Ableitung von Niederschlagswasser und Vermeidung von Rückläufigkeit.

Einschließlich erforderlicher Verbindungs- und
Befestigungsmittel.

Abrechnung nach laufenden Metern.
Menge: 180,000 lfm

**02.08.0130 Blechanschlussprofil**
*** Bedarfsposition ohne GB
Liefern und Einbauen von Anschlussprofilen zur Ausbildung
sauberer Putzabschlüsse an angrenzenden Blechbauteilen
(z. B. Dachrand-, Brüstungsabdeckungen und Verkleidungen).

Profil geeignet zur dauerhaften Trennung von Putz- und
Blechflächen, einschließlich fachgerechter Befestigung.

Abrechnung nach laufenden Metern.
Menge: 180,000 lfm

#### Abschnitt 02.09 Oberputz / Deckputz

**02.09.0010 Mineraloberputz als Rauputz**
Deck-/Ober-/Edelputz mit hydroaktivem, mineralischem Putzmörtel nach DIN EN 998-1, mit optimierter Feuchteaufnahme, -speicherung und -abgabe,
Korngröße 3 mm,
liefern, aufziehen und fachgerecht als Rauputz strukturieren.

Farbton Preisgruppe I.

Angeb. Fabr.: '....................................................'
Menge: 2550,000 m²

**02.09.0020 Zulage Mineraloberputz Laibungen und Stürze**
Zulage für den Oberputz inkl. Lieferung und Auftrag wie in Vorposition beschrieben, jedoch Ausführung als Glattputz im Bereich der Laibungs- und Sturzflächen.

Laibungstiefe bis ca. 250 mm.

Angeb. Fabr.: '....................................................'
Menge: 255,000 lfm

**02.09.0030 Zulage Deckenflächen**
*** Bedarfsposition ohne GB
Zulage für die Ausführung des Oberputzes im Bereich der Deckenflächen Loggien sowie auf Balkonunterseiten.
Menge: 1,000 m²

#### Abschnitt 02.10 Fassadenanstrich

**02.10.0010 Erarbeitung Farbkonzept Außenfassade**
*** Pauschalposition
Erstellen eines Farbkonzeptes für den Außenanstrich der
WDVS-Fassade in Abstimmung mit dem Auftraggeber.

Ausarbeitung von mindestens 3 bis 4 unterschiedlichen
Farbvarianten unter Berücksichtigung der architektonischen
Gestaltung, Bauteilgliederung und Umgebungsbebauung.

Darstellung der Varianten in geeigneter Form
(z. B. farbige Ansichten oder Visualisierungen) zur
Abstimmung und Freigabe durch den Auftraggeber.

Einschließlich Überarbeitung einer ausgewählten Variante
entsprechend den Abstimmungsergebnissen.

Abrechnung pauschal.
Menge: 1,000 psch

**02.10.0020 Zweifacher Silikatfarbanstrich PG I**
Ausführung eines zweifachen deckenden Anstrichs mit systemzugehöriger, hydrophiler Kieselsol-Silikatfarbe, matt, ohne biozide Zusätze,

- Farbton Preisgruppe I, gem. Farbkonzept nach Wahl AG
- Wasseraufnahmekoeffizient w nach DIN EN 1062-3:
  w > 1,0 kg/(m²·h^0,5)
- Wasserdampfdiffusionswiderstand nach DIN EN ISO 7783-2: sd (H₂O) ≤ 0,01 m, Klasse I
- Brandverhalten: Klasse A2-s1,d0 nach DIN EN 13501-1

Farbe liefern und fachgerecht nach Herstellervorschriften aufbringen.

Angeb. Fabr.: '....................................................'
Menge: 2550,000 m²

**02.10.0030 Zulage Zweifacher Anstrich Laibungen und Stürze**
Zulage für den zweifacher Anstrich wie in Vorposition beschrieben, jedoch im Bereich von Laibungen und Stürzen
Menge: 750,000 lfm

**02.10.0040 Zulage Farbton Preisgruppe II**
*** Bedarfsposition ohne GB
Zulage zum vorbeschriebenen Fassadenanstrich für Ausführung in einem Farbton der Preisgruppe II.
Menge: 2550,000 m²

**02.10.0050 Zulage Farbton Preisgruppe III**
*** Bedarfsposition ohne GB
Zulage zum vorbeschriebenen Fassadenanstrich für Ausführung in einem Farbton der Preisgruppe III.
Menge: 2550,000 m²
